# Pilar de madera aserrada

- Propiedad del archivo: CYPE Ingenieros S.A.
- Formato: FIEBDC-3/2016
- Programa: Generador de precios de la construcción. CYPE Ingenieros, S.A.
- Fecha: 22/10/2024
- Divisa: EUR
- Costes indirectos: 3 %
- IVA: 21 %

## E Estructuras

### EM Madera

#### EMS Pilares

**EMS020** m Pilar de madera aserrada.
Pilar de madera aserrada de pino silvestre (Pinus sylvestris) procedente de España, Pino Soria Burgos, con certificado PEFC, "MADERA PINOSORIA", para pilares, de hasta 4 m de longitud, de 200x200 mm de sección, clase resistente C22 según UNE-EN 338 y UNE-EN 1912, calidad estructural MEG según UNE 56544; para clase de uso 3.1 según UNE-EN 335, con protección frente a agentes bióticos que se corresponde con la clase de penetración NP2 según UNE-EN 351-1, con acabado cepillado.
Incluye: Replanteo y marcado de ejes, en los puntos de apoyo de los pilares. Colocación y fijación provisional del pilar. Aplomado y nivelación. Ejecución de las uniones. Comprobación final del aplomado y de los niveles.
Criterio de medición de proyecto: Longitud medida según documentación gráfica de Proyecto, incluyendo las entregas.
Criterio de medición de obra: Se medirá la longitud realmente ejecutada según especificaciones de Proyecto, incluyendo las entregas. Se consideran incluidos todos los elementos integrantes de la estructura señalados en los planos y detalles del Proyecto.

| Código | Ud | Descripción | Rendimiento | Precio | Importe |
|---|---|---|---|---|---|
| mt07mep010Aaab | m³ | Madera aserrada de pino silvestre (Pinus sylvestris) procedente de España, Pino Soria Burgos, con certificado PEFC, "MADERA PINOSORIA", para pilares, de hasta 4 m de longitud, de 200x200 mm de sección, clase resistente C22 según UNE-EN 338 y UNE-EN 1912, calidad estructural MEG según UNE 56544; para clase de uso 3.1 según UNE-EN 335, con protección frente a agentes bióticos que se corresponde con la clase de penetración NP2 según UNE-EN 351-1, con acabado cepillado. (material) | 0.04 | 656 | 26.240 |
| mo048 | h | Oficial 1ª montador de estructura de madera. (mano de obra) | 0.4 | 23.03 | 9.212 |
| mo095 | h | Ayudante montador de estructura de madera. (mano de obra) | 0.2 | 21.86 | 4.372 |
| % | % | Costes directos complementarios | 2 % | 39.824 | 0.796 |
|  |  | Costes directos |  |  | 40.620 |

Residuos:
- colocación: mt07mep010Aaab; factor de residuo 0.0015

## Recursos

**mt07mep010Aaab** m³ Madera aserrada de pino silvestre (Pinus sylvestris) procedente de España
Datos técnicos: Coste energético 18347.275 MJ; Emisión de CO2 -541.008 kg; Código LER 17 02 01; Masa del elemento 410 kg; Volumen 0.372727 m3
Residuos:
- embalaje: re170203 Plástico. (componente de residuo); rendimiento 0.04 kg; Código LER 17 02 03; Masa del elemento 1 kg; Volumen 0.001667 m3
