# Viga de madera laminada encolada

- Propiedad del archivo: CYPE INGENIEROS, S.A.
- Formato: FIEBDC-3/2002
- Divisa: EUR
- Costes indirectos: 3.00 %
- IVA: 21.00 %

## E Estructuras

### EM Madera

#### EMV Vigas

**EMV120** m Viga de madera laminada encolada.
Viga de madera laminada encolada homogénea de abeto (Abies alba) procedente del Norte y Nordeste de Europa con certificado PEFC, "MADERA PINOSORIA", de 100x100 mm de sección, clase resistente GL-24h y clase E1 en emisión de formaldehído según UNE-EN 14080; para clase de uso 1 según UNE-EN 335, con protección frente a agentes bióticos que se corresponde con la clase de penetración NP1 según UNE-EN 351-1, con acabado cepillado.
Incluye: Replanteo y marcado de ejes, en los puntos de apoyo de las vigas. Colocación y fijación provisional de la viga. Aplomado y nivelación. Ejecución de las uniones. Comprobación final del aplomado y de los niveles.
Criterio de medición de proyecto: Longitud medida según documentación gráfica de Proyecto, incluyendo las entregas.
Criterio de medición de obra: Se medirá la longitud realmente ejecutada según especificaciones de Proyecto, incluyendo las entregas. Se consideran incluidos todos los elementos integrantes de la estructura señalados en los planos y detalles del Proyecto.

| Código | Ud | Descripción | Rendimiento | Precio | Importe |
|---|---|---|---|---|---|
| mt07mei010abb | m³ | Madera laminada encolada homogénea de abeto (Abies alba) procedente del Norte y Nordeste de Europa con certificado PEFC, "MADERA PINOSORIA", para vigas, de hasta 13,5 m de longitud, de 100x100 mm de sección, clase resistente GL-24h y clase E1 en emisión de formaldehído según UNE-EN 14080; para clase de uso 1 según UNE-EN 335, con protección frente a agentes bióticos que se corresponde con la clase de penetración NP1 según UNE-EN 351-1, con acabado cepillado. (material) | 0.010 | 800.00 | 8.00 |
| op00cla010 |  | Clavadora neumática. | 1.000 | 0.00 | 0.00 |
| op00cep010 |  | Garlopa. | 1.000 | 0.00 | 0.00 |
| mo048 | h | Oficial 1ª montador de estructura de madera. (mano de obra) | 0.074 | 24.04 | 1.78 |
| mo095 | h | Ayudante montador de estructura de madera. (mano de obra) | 0.037 | 22.82 | 0.84 |
| % | % | Costes directos complementarios | 2 % | 10.62 | 0.21 |
|  |  | Costes directos |  |  | 10.83 |
