# Pilar de madera laminada encolada

- Propiedad del archivo: CYPE Ingenieros S.A.
- Formato: FIEBDC-3/2016
- Programa: Generador de precios de la construcción. CYPE Ingenieros, S.A.
- Fecha: 30/10/2025
- Divisa: EUR
- Costes indirectos: 3 %
- IVA: 21 %

## E Estructuras

### EM Madera

#### EMS Pilares

**EMS120** m Pilar de madera laminada encolada.
Pilar de madera laminada encolada homogénea de abeto (Abies alba) procedente del Norte y Nordeste de Europa con certificado PEFC, "MADERA PINOSORIA", de 100x100 mm de sección, clase resistente GL-24h y clase E1 en emisión de formaldehído según UNE-EN 14080; para clase de uso 1 según UNE-EN 335, con protección frente a agentes bióticos que se corresponde con la clase de penetración NP1 según UNE-EN 351-1, con acabado cepillado.
Incluye: Replanteo y marcado de ejes, en los puntos de apoyo de los pilares. Colocación y fijación provisional del pilar. Aplomado y nivelación. Ejecución de las uniones. Comprobación final del aplomado y de los niveles.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mei010cbb | m³ | Madera laminada encolada homogénea de abeto (Abies alba) procedente del Norte y Nordeste de Europa con certificado PEFC, "MADERA PINOSORIA", para pilares, de hasta 13,5 m de longitud, de 100x100 mm de sección, clase resistente GL-24h y clase E1 en emisión de formaldehído según UNE-EN 14080; para clase de uso 1 según UNE-EN 335, con protección frente a agentes bióticos que se corresponde con la clase de penetración NP1 según UNE-EN 351-1, con acabado cepillado. (material) | 0.01 | 800 | 8.000 |
| mo048 | h | Oficial 1ª montador de estructura de madera. (mano de obra) | 0.099 | 24.04 | 2.380 |
| mo095 | h | Ayudante montador de estructura de madera. (mano de obra) | 0.049 | 22.82 | 1.118 |
| % | % | Costes directos complementarios | 2 % | 11.498 | 0.230 |
|  |  | Costes directos |  |  | 11.728 |
